# Neubau Feuerwehrhaus Perleberg
Angebotsaufforderung (GAEB 90, DA83)
Währung: EUR
Auftraggeber: Rolandstadt Perleberg

## Los 3.14 Beschilderung
Datum: 19.06.23

*Hinweis*
Aufgabenstellung - Konstruktion

Gemäß der Aufgabenbeschreibung wird beabsichtigt, für
die derzeit existierende Freiwillige Feuerwehr
Perleberg einen bedarfsgerechten Neubau zu errichten.
Das vorhandene Feuerwehrgerätehaus entspricht nicht
mehr der gültigen DIN 14092 Feuerwehrhäuser sowie der
GUV-I 8554 Sicherheit im Feuerwehrhaus.
Der aktuelle Standort in Perleberg soll anderweitig
genutzt werden. Das Grundstück (ehemaliger Festplatz)
wird für die den Bedarf geteilt.
Die Planung wurde auf Grundlage des vorgegebenen Raum-
und Funktionsprogramms sowie der DIN 14092 für
Feuerwehrhäuser und der GUV-I 8554 Sicherheit im
Feuerwehrhaus erstellt.

Der Gebäudeneubau orientiert sich orthogonal zum
Strassenverlauf. Die Fassadenseiten zur Quitzower
Straße sind durch den Sozialbaukörper dominiert. Somit
wird ein umfeldtypisches Erscheinungsbild geschaffen.
Die technische KFZ-Halle gliedert sich nach dem
Sozialbereich. Damit rücken die verkehrstechnischen
Anlagen in den Hintergrund und wirken somit nicht
gebietsstörend. Neben der direkten Ausfahrtsmöglichkeit
zur Hopfenstraße wird somit die Lärmbehinderung zur
Quitzower Strasse nicht unnötig strapaziert. Eine
Erweiterbarkeit der KfZ-Halle ist damit ebenfalls
gegeben.
Das Grundstück ist medientechnisch erschlossen.
Trinkwasser, Abwasser, sowie Regenwasseranschlüsse sind
bereits auf dem Grundstück vorhanden. Die
Hausanschlußräume sind in Richtung der Medienanschlüsse
geplant.

Konstruktive Grundsätze

Der Neubau ist komplett in monolithisch massiver
Bauweise geplant.
Gegründet wird das Gebäude auf einer Mischung von
Streifenfundamenten und Fundamentplatten. Auf eine
Unterkellerung / Teilunterkellerung wird verzichtet.
Lediglich für die Aufzugsunterfahrt und für die
haustechnische Gebäudeanbindung sind Grubenlösungen
vorgesehen.
Für die Geländevorbereitung muss dazu ein Aushub, im
Wesentlichen die Entnahme von Auffüllungen,
durchgeführt werden. Zugunsten eine späteren
Entwässerung vom Gebäude abweisend, wird der Neubau
ca.60cm oberhalb des derzeitigen Geländes eingeordnet.
Damit liegt das Fußbodenniveau im Erdgeschoß annähernd
auf dem Höhenniveau der Quitzower Strasse.

Die tragende Konstruktion besteht im Sozialtrakt aus
einer Mischung von tragenden Wänden und
Stützenlösungen. In der KfZ-Halle löst sich die
Tragkonstruktion in eine Stützen / Riegelkonstruktion
auf. Als Decken und Dachtragkonstruktion kommen
Flachdecken zum Einsatz. Die Tragkonstruktion wird auf
vorgefertigte Konstruktionen sowie auf wirtschaftliche
Mauerwerkskonstruktionen optimiert.

*Hinweis*
Allgemeine Vorbemerkung

Die im Folgenden aufgeführten Vorbemerkungen sind
verbindliche Forderungen die bei der Auftragsabwicklung
zu beachten sind.Alle Aufwendungen, die für die
Umsetzung der
Forderungen entstehen, sind in die Einheitspreise der
Leistungspositionen einzukalkulieren.

Der Anbieter (AN) hat sich vor Angebotsabgabe über den
Umfang der auszuführenden Arbeiten zu informieren und
die örtlichen Gegebenheiten zu berücksichtigen.
Bedenken gegen die Art der in der Ausschreibung
vorgesehenen Ausführung sind vor Beginn der Arbeiten
dem Auftraggeber (AG) schriftlich mitzuteilen.Für die
Ausführung und Abrechnung gelten die einschlägigen
Normen, soweit sie dieses Angebot betreffen, in ihrer
jeweils gültigen Fassung.Die Vorschriften der
Unfallverhütung sind zu beachten.

Alle in diesem Leistungsverzeichnis aufgeführten
Spezifikationen verstehen sich als Ergänzung derjeweils
relevanten Werksvorschriften und Normen. Als Grundlage
für Angebot und Ausführung gelten zuerst die jeweiligen
Technischen Merkblätter des Materialherstellers.

Darüber hinaus gelten folgende Normen und Richtlinien
für die Ausführung:
- die technischen Bauunterlagen,
- die Bedingungen der VOB Teil B und VOB Teil C,
Grundlagen dieses Ausschreibungstext-Vorschlages sind
die zum Zeitpunkt der Ausführung gültigen Fassungen der
VOB
Teil B und C und der relevanten DIN Normen z.B.:

- DIN 4102 Teile 1, 4 und 7 Brandverhalten von
Baustoffen und Bauteilen
- DIN EN 13501-1 / -5 Klassifizierung von Bauprodukten
  und Bauarten zu ihrem Brandverhalten
- DIN 4108 Wärmeschutz im Hochbau
- DIN 4109 Schallschutz im Hochbau
- die jeweils gültigen Landesbauordnungen (LBO),
- die jeweils gültigen Abfallentsorgungsbestimmungen,
- die aktuellen Verarbeitungsrichtlinien,
- Detailzeichnungen und Technischen Merkblätter des
  Systemherstellers

Werden andere Materialien als im Leistungsverzeichnis
aufgeführt verwendet, so ist deren Gleichwertigkeit zu
den ausgeschriebenen durch Analysewerte (Prüfberichte
von amtlich anerkannten Prüfinstituten oder
gleichwertige Werkzeugnisse) zu belegen bzw. durch den
zuständigen Fachplaner zu bestätigen. Die Bauleitungist
berechtigt, Materialproben zur Analyse zuentnehmen.

Grundlage der auszuführenden Arbeiten ist die
Verdingungsordnung für Bauleistungen (VOB).

Bauleitung/ Baubesprechungen
Vor Beginn der Arbeiten ist der örtlichen Bauleitung
des AG der verantwortliche Fachbauleiter zu
benennen.Ein Personalwechsel während der Bauzeit ist
unverzüglich anzuzeigen.Zur Koordinierung der Arbeiten
finden wöchentlich Baubesprechungen sowie ausführliche
Baubegehungen mit der örtlichen Bauleitung des AG
statt. Der Auftragnehmer hat hierfür
einen verantwortlichen und kompetenten Vertreter zu
stellen. Im Falle der Nichtteilnahme gehen eventuell
hieraus entstehende Verzüge, sowie Kosten zu Lasten des
Auftragnehmers.
Für die Bauausführung ist ausschließlich denAnweisungen
der örtlichen Bauleitung des AG Folge zuleisten (d.h.
nicht den Anweisungen von Dritten).
Arbeitsunterbrechungen sind der Bauleitung unverzüglich
anzuzeigen.Der AN ist verpflichtet ein Bautagebuch zu
führen und
wöchentlich der Bauleitung vorzulegen.

Bauablauf
Hinsichtlich des Bauablaufes wird auf den Bauablaufplan
verwiesen. Die Ausführung der Arbeiten erfolgen
entsprechend Bauablaufplan ggf. in Bauabschnitten
zeitversetzt.

Sonstige Hinweise
Die Sicherung der Arbeitsgeräte, Maschinen, Werkzeuge
sowie der gelieferten Materialien ist Sache des AN.
Während der Bauzeit übernimmt er für Diebstahl,
Beschädigungen u.ä.  die Haftung.
Der AG schließt eine Bauwesensversicherung ab.
Abgesichert sind hierbei alle Diebstähle und
Zerstörungen von eingebauten Teilen des Bauwerkes. Die
Kosten werden prozentual von der
Abrechnungssumme jeder Rechnung einbehalten.

Preisinhalte
Allgemein übliche statische Sicherungsmaßnahmen in Form
von Absteifungen, Abfangungen und sonstigen Hilfs- und
Unterstützungsmaßnahmen, sind grundsätzlich in die
Einheitspreis mit einzukalkulieren und werden nicht
gesondert vergütet.
In den Preisen sind alle Nebenleistungen entspr. VOB/C
einzurechnen:
Verbrauch von Energie und Wasser
Sicherungsmaßnahmen für arbeitszeitlich oder
technologisch bedingte Unterbrechung der eigenen
Arbeiten.
Sicherungsmaßnahmen gegen unbefugtes Betreten des
Arbeitsbereiches.

*Hinweis*
Zusätzliche Vertragsbedingungen

1. Ausführungsunterlagen (§ 3 Abs. 5 und 6 VOB/B)

Sämtliche Unterlagen werden digital übergeben.

Der Ausführung dürfen nur Unterlagen zugrunde gelegt
werden, die vom Auftraggeber als zur Ausführung
bestimmt gekennzeichnet sind.
Sämtliche Maße sind vom Auftragnehmer am Bau zu prüfen.
Der Auftragnehmer hat auf Verlangen des Auftraggebers
einen Baustelleneinrichtungsplan und ein
Geräteverzeichnis zu erstellen und dem Auftraggeber zu
übergeben.
Der Auftragnehmer hat auf Verlangen des Auftraggebers
einen Bauterminplan für seine Leistungen zu erstellen
und dem Auftraggeber zu übergeben. Dieser Bauterminplan
muss auf der Basis des vom Auftraggeber vorgelegten
Bauzeitenplans erstellt werden. Dieser Bauterminplan
muss Abhängigkeiten zu Vorleistungen anderer Gewerke
berücksichtigen und  - sofern erforderlich -
Trockenzeiten, Lieferzeiten und dergleichen enthalten.

2. Werbung (§ 4 Abs. 1 VOB/B)Werbung auf der Baustelle
ist nur nach vorheriger Zustimmung des Auftraggebers
zulässig.

3. Umweltschutz (§ 4 Abs. 2 und 3 VOB/B)Der
Auftragnehmer hat zum Schutz der Umwelt, Landschaft und
Gewässer die durch die Arbeiten verursachten
Beeinträchtigungen auf das unvermeidliche Mindestmaß zu
beschränken.
Der Auftragnehmer hat behördliche Anordnungen oder
Ansprüche Dritter dem Auftraggeber unverzüglich
schriftlich mitzuteilen.

4. Benutzung von Lager- und Arbeitsplätzen (§ 4 Abs. 4
VOB/B)Der Auftraggeber stellt dem Auftragnehmer die
notwendigen Lager- und Arbeitsplätze gemäß § 4 Abs. 4
VOB/B unentgeltlich zur Verfügung.

5. Benutzung von Wasser- und Energieanschlüssen (§ 4
Abs. 4 VOB/B)Die Anschlussanlagen für Wasser und
Energie (wie im LV beschrieben) werden bauseits
gestellt. Von den Kosten hierfür sowie für die
Verbrauchskosten trägt der Auftragnehmer einen Betrag
von 0,5 % seiner Schlussrechnungssumme. Die
Anschlussanlagen für Wasser und Energie erstellt der
Auftragnehmer BE und hält diese während der gesamten
Bauzeit vor.
6. Sonstige Gemeinschaftskosten
Der Auftraggeber stellt dem Auftragnehmer folgende
Gemeinschaftseinrichtungen zur Verfügung:
- Sanitärcontainer
Die Stellung erfolgt über das Los
Baustelleneinrichtung.

7. Baureinigung und Abfallbeseitigung
Dem Auftraggeber obliegt die Baureinigung nach
Abschnitt 4.1 der DIN 18299 (aktuelle Fassung) und der
einschlägigen gewerkespezifischen Allgemeinen
Technischen Vertragsbedingungen für Bauleistungen
(VOB/C). Kommt der AN dem - innerhalb einer
angemessenen, ihm gesetzten Frist samt
Kündigungsandrohung - nicht nach, ist der Auftraggeber
zur Teilkündigung und anschließenden Selbstbeseitigung
auf Kosten des Auftragnehmers berechtigt. Dabei werden
vom Auftraggeber die tatsächlich entstandenen Kosten
zugrunde gelegt.
Der Auftragnehmer wird sich bemühen, bei der Erbringung
seiner Leistung Abfälle zu vermeiden.
Der Auftragnehmer trifft alle erforderlichen
Vorkehrungen Umbau - und Abbruchabfälle nach den
geltenden Vorschriften getrennt zu erfassen und zu
halten sowie einer sachgerechten Entsorgung zuzuführen.
Die nach den abfallrechtlichen Bestimmungen zum
Nachweis einer ordnungsgemäßen Entsorgung
erforderlichen Erklärungen, Bestätigungen, Beläge und
usw. sind dem Auftraggeber vorzulegen.

8. Weitervergabe an NachunternehmerDer Auftragnehmer
darf Leistungen nur an Nachunternehmer übertragen, die
fachkundig, leistungsfähig und zuverlässig sind; dazu
gehört auch, dass sie ihren gesetzlichen
Verpflichtungen zur Zahlung von Steuern und
Sozialabgaben nachgekommen sind und die
gewerberechtlichen Voraussetzungen erfüllen.
Der Auftragnehmer hat von der beabsichtigten
Übertragung Art und Umfang der Leistungen sowie Name,
Anschrift und Berufsgenossenschaft (einschließlich
Mitgliedsnummer) des hierfür vorgesehenen
Nachunternehmers dem Auftraggeber schriftlich bekannt
zu geben.
Beabsichtigt der Auftragnehmer Leistungen zu
übertragen, auf die sein Betrieb eingerichtet ist, hat
er vorher die schriftliche Zustimmung des Auftraggebers
gemäß § 4 Abs. 8 Nr. 1, Satz 2 VOB/B einzuholen. Der
Auftragnehmer muss sicherstellen, dass der
Nachunternehmer die ihm übertragenen Leistungen nicht
weiter vergibt, es sei denn, der Auftraggeber hat zuvor
schriftlich zugestimmt. Bei Verstößen des
Auftragnehmers oder der von ihm beauftragten
Nachunternehmen geht die sich aus dem Vertrag
ergebenden Bedingungen für die Beauftragung von
Nachunternehmen, hat der Auftragnehmer eine
Vertragsstrafe gemäß besonders anzufertigender Urkunde
zu zahlen.

9. Ausführung von Leistungen (§ 4 Abs. 10 VOB/B)Für die
Teile der Leistung, die durch die weitere Ausführung
der Prüfung und Feststellung entzogen werden, wird die
gemeinsame Feststellung auf der Baustelle über ihren
Zustand, ihre Vertragsmäßigkeit sowie deren Art und
Umfang verlangt. Der Auftragnehmer hat die gemeinsame
Feststellung rechtzeitig zu beantragen.

10. Ausführungsfristen (§ 5 VOB/B)Die im Bauzeitenplan
enthaltenen Zwischenfristen sind Vertragsfristen.

11. Vertragsstrafe (§ 11 VOB/B)Der Auftraggeber ist
berechtigt, für jeden Fall der vom Auftragnehmer
verschuldeten Überschreitung eines einzelnen Termins
(einer einzelnen Frist) als Vertragsstrafe 0,2% der
Netto-Auftragssumme je Werktag der Überschreitungszeit
geltend zu machen,insgesamt jedoch höchstens 5% der
Netto-Auftragssumme.
Die Vertragsstrafe für die nicht fristgerechte
Erfüllung kann neben dem Anspruch auf Erfüllung geltend
gemacht werden.
Dem Auftragnehmer bleibt der Mitverursachungs-/
Mitverschuldenseinwand erhalten.
Die Vertragsstrafe ist spätestens bei der Abnahme
vorzubehalten und kann von der sich aus der
Schlussrechnung ergebenden noch offenen
Werklohnforderung des Auftragnehmers in Abzug gebracht
werden.
Der Auftraggeber ist berechtigt für jeden vom
Auftragnehmer auf der Baustelle eingesetzten
Schwarzarbeiter als Vertragsstrafe 0,2% der Netto-
Auftragssumme je Werktag und Mann geltend zu machen,
insgesamt jedoch höchstens 10% der Netto-Auftragssumme,
maximal aber 250.000,00 _.
Die Vertragsstrafe ist spätestens bei der Abnahme
vorzubehalten und kann von der sich aus der
Schlussrechnung ergebenden noch offenen
Werklohnforderung des Auftragnehmers in Abzug gebracht
werden.
Wenn es sich bei dem Auftragnehmer um einen Kaufmann im
Sinne des Handelsgesetzbuches handelt und er aus Anlass
der Vergabe eine Abrede getroffen hat, die eine
unzulässige Wettbewerbsbeschränkung darstellt, hat er 3
% der Auftragssumme an den Auftraggeber zu zahlen.
Ansprüche auf einen höheren Schadensersatz bleiben
unberührt. Wenn es sich bei dem Auftragnehmer um einen
Nichtkaufmann handelt und er aus Anlass der Vergabe
eine Abrede getroffen hat, die eine unzulässige
Wettbewerbsbeschränkung darstellt, hat er 3 % der
Auftragssumme an den Auftraggeber zu zahlen, es sei
denn, dass ein Schaden in anderer, niedrigerer Höhe
nachgewiesen wird.
12. Verteilung der Gefahr (§ 7 VOB/B)Vom Auftraggeber
beigestellte Baustoffe hat der Auftragnehmer gegen
Diebstahl und andere Schäden zu schützen. Der AG hat
eine Bauwesenversicherung abgeschlossen, welche die
Leistungen des Auftragnehmers mit abdeckt. Der
Auftragnehmer beteiligt sich an der Versicherungsprämie
mit 0,15% der Schlussrechnungssumme. Der Betrag kommt
von der Schlussrechnung in Abzug.

13. Haftung (§ 10 Abs. 2 VOB/B)Der Auftragnehmer ist
verpflichtet, eigenverantwortlich alle notwendigen
Sicherheitsvorkehrungen im eigenen Leistungsbereich zu
treffen, um Schäden von Personen und Sachen innerhalb
des Baugeländes und des Baubereichs abzuwenden
(Verkehrssicherungspflicht). Der Arbeitnehmer stellt
dem Arbeitgeber im Innenverhältnis von sämtlichen
Schadensersatzansprüchen aus schuldhafter
Verkehrssicherungspflichtverletzung im eigenen
Leistungsbereich frei, insbesondere bei etwaigen von
ihm schuldhaft verursachten Schäden an Nachbargebäuden
oder -grundstücken (Vgl. § 10, Abs. 2, Satz 1, Halbsatz
2 VOB/B).
Der Auftragnehmer hat Bauunfälle, bei denen Personen-
und Sachschäden entstanden sind, dem Auftraggeber
unverzüglich mitzuteilen.
14. Abnahme (§ 12 VOB/B)
Die Abnahme erfolgt förmlich unter Erstellung eines von
beiden Vertragspartnern zu unterzeichnenden Protokolls.
Die Abnahme ist innerhalb einer Frist von 12 Werktagen
nach Fertigstellungsmeldung durch den Auftragnehmer
durchzuführen, wenn einer der Vertragspartner die
Vornahme der Abnahme verlangt.
Wenn sich die Vertragspartner über den Abnahmetermin
nicht einigen, wird dieser vom Auftraggeber unter
Beachtung einer ausreichenden und §12 Abs. 1 VOB/B
beachtenden Frist festgesetzt und der Auftragnehmer
hierzu eingeladen. Die Abnahme kann auch in Abwesenheit
des Auftragnehmers durchgeführt werden, wenn der
Abnahmetermin vereinbart war oder der Auftraggeber mit
genügender Frist hierzu geladen hat.
Das Ergebnis der Abnahme ist dem Auftragnehmer dann
alsbald mitzuteilen. Die Abnahme kann wegen nicht
vollständig erbrachter Leistung oder wesentlicher
Mängel verweigert werden. Wird die Abnahme in dieser
Weise verweigert, so hat der Auftragnehmer dem
Auftraggeber nach Leistungserbringung oder
Mängelbeseitigung wiederum schriftlich die
Fertigstellung mitzuteilen.

15. Mängelansprüche und deren Verjährung (§ 13, Abs.
1,4 und 7 VOB/B)
Die Sachmängelhaftung bestimmt sich nach § 13 VOB/B.

16. Abrechnung (§ 14 VOB/B)Ein Aufmaß wird entsprechend
ATV DIN 18299 Abschnitt 5 generell nur dann
durchgeführt, wenn keine Zeichnungen vorliegen, denen
die ausgeführte Leistung entspricht.
Das Aufmaß wird von den Vertragspartnern gemeinsam
genommen und ist bei Einvernehmen anerkannter
Berechnungsgrundlagen für die Abrechnung. Beiden
Vertragspartnern wird deshalb das Recht zum Bestreiten
des Aufmaßergebnisses nicht genommen.
Aus Abrechnungszeichnungen oder anderen
Aufmaßunterlagen müssen alle Maße, die zur Prüfung
einer Rechnung nötig sind, unmittelbar zu ersehen sein.
Die Originale der Aufmaßblätter, Wiegescheine und
ähnlicher Abrechnungsbelege erhält der Auftraggeber,
die Durchschriften der Auftragnehmer.
Bei Aufmaß und Abrechnung sind Längen und Flächen mit
zwei Stellen nach dem Komma, Rauminhalte und Gewichte
mit drei Stellen nach dem Komma zu berechnen.
Geldbeträge sind auf zwei Stellen nach dem Komma zu
runden. Rechnungen sind ihren Zweck nach als
Abschlags-, Teilschluss- oder Schlussrechnungen zu
bezeichnen. Die Abschlags- und Schlussrechnungen sind
durchlaufend zu nummerieren. Alle Rechnungen sind in
zweifacher Ausfertigung und an den Auftraggeber
adressiert bei der Bauleitung einzureichen. Die
notwendigen Rechnungsunterlagen (z.b.
Mengenberechnungen, Abrechnungszeichnungen,
Handskizzen) sind in einfacher Ausfertigung den
Rechnungen beizufügen.
Beim Überschreiten von Vertragsfristen, die der
Auftragnehmer zu vertreten hat, wird die Differenz
zwischen den aktuellen Umsatzsteuerbetrag und dem beim
Fristablauf maßgebenden Umsatzsteuerbetrag nicht
erstattet.
In jeder Rechnung sind Umfang und Wert aller bisherigen
Leistungen und bereits erhaltene Zahlungen mit
gesondertem Ausweis der darin enthaltenen
Umsatzsteuerbeträge anzugeben.
Die Schlussrechnung ist vom Auftragnehmer in prüfbarer
Form innerhalb von 12 Werktagen nach Fertigstellung
vorzulegen.
Der Auftragnehmer verpflichtet sich jede vom
zuständigen Finanzamt vorgenommene Änderung in Bezug
auf eine vorgelegte Freistellungsbescheinigung (48b
EStG) dem Auftraggeber unverzüglich schriftlich
mitzuteilen.

17. Stundenlohnarbeiten (§ 15 VOB/B)Für den Vertrag
nicht vorgesehene Leistungen (Nachträge) gilt § 2 Abs.
6 VOB/B. Für diese sind grundsätzlich mengenbezogene
Einheitspreise anzubieten. Eine Abrechnung als
Stundenlohnarbeit ist nur nach ausdrücklicher
vorheriger Abstimmung mit dem Auftraggeber zulässig.
Bei Stundenlohnarbeiten gelten die vereinbarten
Verrechnungssätze unabhängig von der Anzahl der
geleisteten Stunden. Der Auftragnehmer hat über
Stundenlohnarbeiten arbeitstäglich Stundenlohnzettel in
zweifacher Ausfertigung einzureichen. Diese müssen
außer den Angaben nach §15 Abs. 3 VOB/B enthalten:
das Datum,
die Bezeichnung des Ausführungsortes innerhalb der
Baustelle,
die Art der Leistung,
die Namen der Arbeitskräfte und deren Berufs-, Lohn-
oder Gehaltsgruppe,
aufgegliedert nach Mehr-, Nacht-, Sonntags- und
Feiertagsarbeit,
sowie nach dem Verrechnungssatz nicht enthaltenen
Erschwernissen,
die Gerätekenngrößen.
Stundenlohnrechnungen müssen entsprechend den
Stundenlohnzettel aufgegliedert werden. Die Originale
der Stundenlohnzettel behält der Auftraggeber, die
bescheinigten Durchschriften erhält der Auftragnehmer.
Die Abzeichnung von Stundenlohnzetteln durch den
Auftraggeber oder den Bauleiter und die damit
verbundene Anerkennungswirkung betreffen nur Art und
Umfang der erbrachten Leistung. Es bleibt die Prüfung
vorbehalten, ob es sich bei den bescheinigten Arbeiten
überhaupt um vergütungspflichtige Leistungen handelt
und ob diese dann auf Stundenlohn oder
Einheitspreisbasis abzurechnen sind.

18. Zahlungen, Vorauszahlungen (§ 16 VOB/B)Alle
Zahlungen werden bargeldlos in Euro geleistet.
Als Tag der Zahlung gilt bei Überweisung der Tag, an
dem der Betrag vom Geldinstitut des Auftragnehmers
gutgeschrieben wurde.
Bei Arbeitsgemeinschaften werden Zahlungen mit
befreiender Wirkung für den Auftraggeber an den für die
Durchführung des Vertrages bevollmächtigten Vertreter
der Arbeitsgemeinschaft oder nach dessen schriftliche
Weisung geleistet. Dies gilt auch nach Auflösung der
Arbeitsgemeinschaft.
Der Auftragnehmer erhält Abschlagszahlungen
entsprechend dem Bruttowert, der jeweils durch
prüfbare, an den Auftraggeber adressierte Rechnung
nachgewiesenen vertraglichen Leistungen abzüglich eines
5% Einbehalts.
Das Bautagebuch ist der Schlussrechnung beizufügen.
Die Aufrechnung mit vom Auftraggeber bestrittenen
Gegenansprüchen des Auftragnehmers ist ausgeschlossen.

19. Sicherheitsleistungen (§ 17 VOB/B)Der Auftraggeber
darf als Sicherheit für die vertragsmäßige Erfüllung
der Sachmängelansprüche auf die Dauer der
Gewährleistungszeit zuzüglich der sich durch Hemmung
oder Neubeginn ergebener Verlängerungen, beginnend mit
der Abnahme der Bauleistung, 3% der Brutto-
Abrechnungssumme einbehalten.
Der Einbehalt darf vom Arbeitnehmer gegen Übergabe
einer unbedingten, unbefristeten, unwiderruflichen
selbstschuldnerischen und hinterlegungsklauselfreien
Bürgschaft eines in der Europäischen Union zugelassenen
Kreditinstitut oder Kreditversicherers abgelöst werden.
20. Änderung der Vertragspreise
Lohn- und Stoffpreisgleitklauseln (Material- und
Transportgleitklauseln) werden nicht vereinbart. Die
vereinbarten Preise sind - § 2 Abs. 3 VOB/B und sonst
in der VOB vorgesehenen wie auch sich sonst nach
allgemeinen Rechtsgrundsätzen ergebenden
Preisänderungsmöglichkeiten abgesehen - Festpreise.

21. Verträge mit ausländischen Auftragnehmern (§18
VOB/B)

Für die Auslegung des Vertrags ist ausschließlich der
in deutscher Sprache verfasste Wortlaut der
Vergabeunterlagen verbindlich. Erklärungen und
Behandlungen erfolgen in deutscher Sprache. Für die
Regelungen der vertraglichen und außervertraglichen
Beziehung zwischen den Vertragspartnern gilt
ausschließlich das Recht der Bundesrepublik
Deutschland.

### Hierarchiestuf 01 Beschilderung

*Hinweis*
Hinweis

Vor Ausführung hat der AN jedes Türschild darzustellen
und dem Architekten zur Freigabe
vorzulegen. Die Ausführungrundlage/Beschriftungsinhalt
wird im
Format DWG/PDF durch den AG an den AN übergeben.
Sämtliche
notwendige Änderungen und Anpassungen der
Layoutgestaltung und des Datei-Formats sind durch den
AN zu
erstellen und einzukalkulieren!

*Hinweis*
Leitbeschreibung Türschilder

Türschilder  mit einer Grundplatte silber, verbunden
mit einer Rahmenkonstruktion aus 4 Stück auf Gehrung
geschnittenen Aluminiumprofilen (Rahmen silber
eloxiert). Davon ein herausziehbares Profilstück,
verbunden mit einer anti-reflektierenden Abdeckung
(Brandklasse B1) zum Öffnen des umlaufenden Rahmens.
Die Rahmentiefe beträgt 6 mm. Die sichtbare
Beschriftungsfläche ist aufgrund der Rahmenbreite um 3
mm umlaufend kleiner als das Außenformat. In der Rahmen
rückseite ist umlaufend eine Nut für eine optionale
Entnahmesicherung  vorhanden. Die Rückwand ist mit 4
Montageausbuchtungen und Bohrungen zur Schraubmontage
und mit hochwertigem doppelseitigen Klebeband versehen.
Montage ohne separate Montageplatte. Der Beschriftungswechsel der Papiereinleger erfolgt durch Herausziehen
der mit dem oberen Profilstück verbundenen Abdeckung.

**01.010 Türschild 150,5 x 150,5 mm**
Liefern und Montieren von Türschilder für aufgesetzte
Wandmontage mit Alurahmen, Abmessungen:
 ca. 150,5 x 150,5 mm, Eigenschaften gemäß
Leitbeschreibung
Montage geschraubt, einschl. Blanko-
Beschriftungseinlage
passend zum Format der Schilder, Papier weiß, 110
gr/m², für
Laser und Tintenstrahldrucker geeignet, inkl.
sämtlicher
Befestigungsmittel und notwendigen Erfordernisse.

Befestigungsuntergrund: Mauerwerk verputzt oder Beton
gespachtelt und beschichtet, Trockenbau 2-lagig
beplankt und
beschichtet

Montagehöhe Oberkante Türschild: 1,50 m ab OKFF
Montageort: ca. 27 cm neben Tür  = Mittelachse
Türschild und
nach Abstimmung Architekt
Montage siehe Grundriss bzw. Übersichtsplan
Menge: 43,000 St

**01.020 Zulage Erstbeschriftung**
Zulage für die Ausführung des vorbeschriebenen
Türschilds mit
Erstbeschriftung (Text oder Piktogramm) schwarz  auf
Papier.
Inhalte siehe LV Anlaqen:
EG Türschildbeschriftungen
OG Türschildbeschriftungen
Menge: 43,000 St

**01.030 Flucht- und Rettungswegschild, Größe DIN A3**
Flucht- und Rettungswegschild, als verdeckte
Wandmontage,
bestehend aus:
- Grundplatte aus eloxiertem Aluminium mit Bohrungen
- mit Rahmenkonstruktion aus 4 auf Gehrung
geschnittenen
Aluminiumprofilen
- Rahmenansichtsbreite: ca 3 mm
- Rahmentiefe: ca 6 mm
- entspiegelte Abdeckhaube verklebt mit einem
herausziehbarem Profilstück
- Wechseln der Papiereinlage durch heraus schieben der
Abdeckhaube
Flucht-und Rettungspalngröße  A3 (297 x 420 mm)
- Öffnungsrichtung: oben (422,5 mm)
- Beschriftungseinlage wird bauseits geliefert und
eingesetzt

BEACHTE:
Es ist eine Entnahmesicherung mit einzukalkulieren.
Menge: 10,000 St

### Hierarchiestuf 02 Sicherheitsmarkierungen der Glastüren

**02.010 Sicherheitsmarkierungen Glastüren**
Sicherheitsmarkierungen gemäß ASR V3a.2 und
DIN 18040-1 liefern und auf Glasflächen montieren,
einschl.
Reinigung der Glasflächen als Vorbereitung für das
Aufbringen
der Folie, bestehend aus jeweils 2 übereinander
liegenden
Markierungstreifen je Glasfläche:
Streifen 1 h= 10 cm, Montagehöhe UK ca. 0,5 m ab OKFF
Streifen 2 h= 1 cm, Montagehöhe UK ca. 1,50 m ab OKFF

Ausführung der Markierungsstreifen mit selbstklebender
matter
satinierter Folie bedruckt, mit permanentem Haftkleber
mit
hoher Anfangs- und starker Endhaftung, Ausführung als
Schriftzug gem. LV - Anlage  Sicherheitsmarkierungen,
jeder Markierungsstreifen

Abrechnung nach lfm, pro lfm sind 2 Stück übereinander
angeordnete Streifen zu kalkulieren! (siehe oben)
Einbauort: bodentiefe Fenster- und Türflächen
Einzellängen von ca. 0,8 m - 1,5 m

An Außentüren wird die Folie innenseitig aufgebracht!
Das Layout als Beispiel für 1 Türelement wird im Format
dwg/dxf oder pdf durch den AG an den AN übergeben. Das
notwendige Anpassen des Layouts an die anderen Elemente
und hinsichtlich der verwendeten Software des AN ist
einzukalkulieren.

Beispiel
Menge: 35,000 m

### Hierarchiestuf 03 Stundenlohnarbeiten

*Hinweis*
Die Ausführung von Stundenlohnarbeiten muss vom
Auftragnehmer vor Beginn der Arbeiten dem Auftraggeber
schriftlich angezeigt, kostenmäßig geschätzt und von
letzterem genehmigt werden. Auf VOB/B, § 15 wird
hingewiesen. Unterbleibt die vorherige Absprache mit
der Bauleitung so kann diese die Anerkenntnis von
bereits ausgeführten Taglohnarbeiten verweigern

Mit der Unterzeichnung dieses
Angebotes erklärt der Bieter rechtsverbindlich, dass
die aufgeführten Verrechnungssätze unter Beachtung der
preisrechtlichen Vorschriften ermittelt sind und
unabhängig von der Anzahl der abzurechnenden Stunden
Gültigkeit haben.

Die Verrechnungssätze für nachstehende Lohn- und
Berufsgruppen sind unaufgegliedert anzubieten.

In ihnen sind enthalten:

- Lohn- und Gehaltskosten - Lohn- und
Gehaltsnebenkosten -Sozialkosten einschl.
Sozialkassenbeiträge - Gemeinkostenanteile - Gewinn.

Zuschläge zu den Verrechnungssätzen für von
Auftraggeber angeordnete oder zu vertretende Nacht-,
Sonntags- und Feiertagsarbeit und Mehrarbeit
(Überstunden) sind gesondert nachzuweisen: sie werden
in Höhe der tariflichen Vereinbarung vergütet.

Beschäftigt der Bieter bei einer der aufgeführten
Berufsgruppen keine Arbeitskräfte, hat er dies
anzugeben und statt dessen den Einsatz möglichst
gleichwertiger Arbeitskräfte anzubieten.

**03.010 Verrechnungssatz Meister/Polier**
Stundenlohnarbeiten Meister/Monteur für
unvorhergesehene Arbeiten auf Anweisung der Bauleitung.
Menge: 2,000 h

**03.020 Verrechnungssatz Vorarbeiter**
Stundenlohnarbeiten Vorarbeiter für unvorhergesehene
Arbeiten auf Anweisung der Bauleitung.
Menge: 5,000 h

**03.030 Verrechnungssatz Fachwerker**
Stundenlohnarbeiten Fachwerker für unvorhergesehene
Arbeiten auf Anweisung der Bauleitung.
Menge: 5,000 h

**03.040 Verrechnungssatz Bauwerker**
Stundenlohnarbeiten Bauwerker  für unvorhergesehene
Arbeiten auf Anweisung der Bauleitung.
Menge: 5,000 h

**03.050 Verrechnungssatz Bauhelfer**
Stundenlohnarbeiten Bauhelfer  für unvorhergesehene
Arbeiten auf Anweisung der Bauleitung.
Menge: 5,000 h

**03.060 Zulage sonn- und Feiertage**
Zulage zu den in den in Pos . 03.010 bis 03.050 zu
kalkulierenden Stundenlohnarbeiten für Arbeiten an Sonn
-
und Feiertagen.
Menge: 15,000 h

USt %: 19,00
